# Drenatge subsuperficial amb cel·les de polipropilè

- Propietat de l'arxiu: CYPE INGENIEROS, S.A.
- Format: FIEBDC-3/2002
- Divisa: EUR
- Costos indirectes: 3.00 %
- IVA: 21.00 %

## A Condicionament del terreny

### AU Drenatges

#### AUS Subsuperficials

**AUS010** m² Drenatge subsuperficial amb cel·les de polipropilè.
Drenatge subsuperficial per a la captació i evacuació d'aigües pluvials, format per cel·les de drenatge de polipropilè amb estructura tridimensional, amb un percentatge de buits del 90%, de 400x600x30 mm, resistència a compressió 70 t/m², capacitat de drenatge horitzontal 80 l/(m²·min), capacitat de drenatge vertical 600 l/(m²·min), pes 2,6 kg/m², unió per encadellat, revestides per la seva cara superior i inferior amb geotèxtil de polipropilè, Geoland HT 120 "SOPREMA", (120 g/m²).
Criteri de valoració econòmica: El preu no inclou la superfície suport ni el revestiment.
Inclou: Replanteig. Col·locació del geotèxtil inferior. Col·locació de les cel·les. Col·locació del geotèxtil superior.
Criteri d'amidament de projecte: Superfície mesurada segons documentació gràfica de Projecte.
Criteri de mesura d'obra: Es mesurarà la superfície realment executada segons especificacions de Projecte.

| Codi | Ut | Descripció | Rendiment | Preu | Import |
|---|---|---|---|---|---|
| mt11cun140aa | m² | Cel·les de drenatge de polipropilè amb estructura tridimensional, amb un percentatge de buits del 90%, de 400x600x30 mm, resistència a compressió 70 t/m², capacitat de drenatge horitzontal 80 l/(m²·min), capacitat de drenatge vertical 600 l/(m²·min), pes 2,6 kg/m², unió per encadellat. (material) | 1.000 | 13.86 | 13.86 |
| mt14gso030gbae | m² | Geotèxtil no teixit sintètic, termosoldat, de polipropilè, Geoland HT 120 "SOPREMA", amb una resistència a la tracció longitudinal de 8 kN/m, una resistència a la tracció transversal de 10,1 kN/m, una obertura de con a l'assaig de perforació dinàmica segons UNE-EN ISO 13433 inferior a 40 mm, resistència CBR a punxonament 0,3 kN i una massa superficial de 120 g/m², segons UNE-EN 13252. (material) | 2.100 | 1.14 | 2.39 |
| mo041 | h | Oficial 1ª construcció d'obra civil. (mà d'obra) | 0.029 | 28.42 | 0.82 |
| mo087 | h | Ajudant construcció d'obra civil. (mà d'obra) | 0.032 | 25.28 | 0.81 |
| % | % | Costos directes complementaris | 2 % | 17.88 | 0.36 |
|  |  | Costos directes |  |  | 18.24 |
