# Rasa d'infiltració, amb geotèxtil

- Propietat de l'arxiu: CYPE INGENIEROS, S.A.
- Format: FIEBDC-3/2002
- Divisa: EUR
- Costos indirectes: 3.00 %
- IVA: 21.00 %

## A Condicionament del terreny

### AU Drenatges

#### AUZ Rases

**AUZ030** U Rasa d'infiltració, amb geotèxtil.
Rasa d'infiltració, de 60 cm d'altura i 40 cm d'amplada, amb un pendent màxim del 3%, amb grava filtrant sense classificar, embolicada en geotèxtil i compactació en tongades successives de 30 cm d'espessor màxim amb picó de guiat manual.
Criteri de valoració econòmica: El preu no inclou l'excavació ni el reblert principal.
Inclou: Col·locació del geotèxtil. Estesa del material de reblert en tongades d'espessor uniforme. Compactació.
Criteri d'amidament de projecte: Nombre d'unitats previstes, segons documentació gràfica de Projecte.
Criteri de mesura d'obra: Es mesurarà el nombre d'unitats realment executades segons especificacions de Projecte.

| Codi | Ut | Descripció | Rendiment | Preu | Import |
|---|---|---|---|---|---|
| mt01ard030b | t | Grava filtrant sense classificar. (material) | 0.360 | 19.35 | 6.97 |
| mt14gso030gbae | m² | Geotèxtil no teixit sintètic, termosoldat, de polipropilè, Geoland HT 120 "SOPREMA", amb una resistència a la tracció longitudinal de 8 kN/m, una resistència a la tracció transversal de 10,1 kN/m, una obertura de con a l'assaig de perforació dinàmica segons UNE-EN ISO 13433 inferior a 40 mm, resistència CBR a punxonament 0,3 kN i una massa superficial de 120 g/m², segons UNE-EN 13252. (material) | 2.500 | 1.14 | 2.85 |
| mq04dua020b | h | Dúmper de descàrrega frontal de 2 t de càrrega útil. (maquinària) | 0.022 | 10.58 | 0.23 |
| mq02rop020 | h | Picó vibrant de guiat manual, de 80 kg, amb placa de 30x30 cm, tipus piconadora de granota. (maquinària) | 0.055 | 4.00 | 0.22 |
| mo041 | h | Oficial 1ª construcció d'obra civil. (mà d'obra) | 0.106 | 28.42 | 3.01 |
| mo087 | h | Ajudant construcció d'obra civil. (mà d'obra) | 0.211 | 25.28 | 5.33 |
| % | % | Costos directes complementaris | 2 % | 18.61 | 0.37 |
|  |  | Costos directes |  |  | 18.98 |
