# Geotèxtil no teixit

- Propietat de l'arxiu: CYPE Ingenieros S.A.
- Format: FIEBDC-3/2016
- Programa: Generador de preus de la construcció. CYPE Ingenieros, S.A.
- Data: 05/07/2024
- Divisa: EUR
- Costos indirectes: 3 %
- IVA: 21 %

## N Aïllaments e impermeabilitzacions

### NG Geosintètics

#### NGX Geotèxtils

**NGX010** m² Geotèxtil no teixit.
Geotèxtil no teixit sintètic, termosoldat, de polipropilè, Geoland HT 120 "SOPREMA", amb una resistència a la tracció longitudinal de 8,0 kN/m, una resistència a la tracció transversal de 10,1 kN/m, una obertura de con a l'assaig de perforació dinàmica segons UNE-EN ISO 13433 inferior a 40 mm, resistència CBR a punxonament 0,3 kN i una massa superficial de 120 g/m². Col·locació en obra: amb cavalcaments i amb piquetes d'ancoratge d'acer, en forma de L, de 6 mm de diàmetre (2 u/m²), directament sobre el terreny.
Inclou: Col·locació del geotèxtil. Resolució de cavalcaments i unions. Fixació del geotèxtil.
Criteri d'amidament de projecte: Superfície mesurada segons documentació gràfica de Projecte.
Criteri de mesura d'obra: Es mesurarà la superfície realment executada segons especificacions de Projecte, incloent els lliuraments i els solapes.

| Codi | Ut | Descripció | Rendiment | Preu | Import |
|---|---|---|---|---|---|
| mt14gso030gbae | m² | Geotèxtil no teixit sintètic, termosoldat, de polipropilè, Geoland HT 120 "SOPREMA", amb una resistència a la tracció longitudinal de 8 kN/m, una resistència a la tracció transversal de 10,1 kN/m, una obertura de con a l'assaig de perforació dinàmica segons UNE-EN ISO 13433 inferior a 40 mm, resistència CBR a punxonament 0,3 kN i una massa superficial de 120 g/m², segons UNE-EN 13252. (material) | 1.1 | 1.14 | 1.254 |
| mt48mal015c | U | Piqueta d'ancoratge d'acer, en forma de L, de 6 mm de diàmetre, per a subjecció de xarxes i malles al terreny. (material) | 2 | 0.68 | 1.360 |
| mo041 | h | Oficial 1ª construcció d'obra civil. (mà d'obra) | 0.003 | 28.42 | 0.085 |
| mo087 | h | Ajudant construcció d'obra civil. (mà d'obra) | 0.005 | 25.28 | 0.126 |
| % | % | Costos directes complementaris | 2 % | 2.825 | 0.057 |
|  |  | Costos directes |  |  | 2.882 |

Residus:
- col·locació: mt14gso030gbae; factor de residu 0.07

## Recursos

**mt14gso030gbae** m² Geotèxtil no teixit sintètic
Dades tècniques: Cost energètic 15.993 MJ; Emissió de CO2 0.551 kg; Codi LER 17 06 04; Massa de l'element 0.12 kg; Volum 0.0002 m3
Residus:
- embalatge: re170203 Plàstic. (component de residu); rendiment 0.024 kg; Codi LER 17 02 03; Massa de l'element 1 kg; Volum 0.001667 m3
