# Impermeabilització de coberta d'abocador, amb geotèxtil i geomembrana

- Propietat de l'arxiu: CYPE Ingenieros S.A.
- Format: FIEBDC-3/2016
- Programa: Generador de preus de la construcció. CYPE Ingenieros, S.A.
- Data: 05/07/2024
- Divisa: EUR
- Costos indirectes: 3 %
- IVA: 21 %

## N Aïllaments e impermeabilitzacions

### NI Impermeabilitzacions

#### NIV Abocadors

**NIV010** m² Impermeabilització de coberta d'abocador, amb geotèxtil i geomembrana.
Impermeabilització de coberta d'abocador, amb geomembrana homogènia de policlorur de vinil plastificat (PVC-P), de 1,2 mm d'espessor, color gris, amb una densitat de 1240 kg/m³ segons UNE-EN ISO 1183 i resistència CBR a punxonament de 1,8 kN segons UNE-EN ISO 12236, col·locada amb cavalcaments, sense adherir al suport, i protegida en ambdues cares amb una capa antipunxonant de geotèxtil de polipropilè, Geoland HT 120 "SOPREMA", (120 g/m²).
Inclou: Replanteig i tall. Col·locació de la primera capa de geotèxtil. Col·locació de la geomembrana. Resolució de les unions. Col·locació de la segona capa de geotèxtil.
Criteri d'amidament de projecte: Superfície mesurada segons documentació gràfica de Projecte.
Criteri de mesura d'obra: Es mesurarà la superfície realment executada segons especificacions de Projecte.

| Codi | Ut | Descripció | Rendiment | Preu | Import |
|---|---|---|---|---|---|
| mt14gso030gbae | m² | Geotèxtil no teixit sintètic, termosoldat, de polipropilè, Geoland HT 120 "SOPREMA", amb una resistència a la tracció longitudinal de 8 kN/m, una resistència a la tracció transversal de 10,1 kN/m, una obertura de con a l'assaig de perforació dinàmica segons UNE-EN ISO 13433 inferior a 40 mm, resistència CBR a punxonament 0,3 kN i una massa superficial de 120 g/m², segons UNE-EN 13252. (material) | 2.2 | 1.14 | 2.508 |
| mt15dag010a | m² | Geomembrana homogènia de policlorur de vinil plastificat (PVC-P), de 1,2 mm d'espessor, color gris, amb una densitat de 1240 kg/m³ segons UNE-EN ISO 1183 i resistència CBR a punxonament de 1,8 kN segons UNE-EN ISO 12236, subministrada en rotllos de 2,05 m d'amplada i 150 m de longitud. (material) | 1.1 | 9.18 | 10.098 |
| mo029 | h | Oficial 1ª aplicador de làmines impermeabilitzants. (mà d'obra) | 0.317 | 28.42 | 9.009 |
| mo067 | h | Ajudant aplicador de làmines impermeabilitzants. (mà d'obra) | 0.317 | 25.28 | 8.014 |
| % | % | Costos directes complementaris | 2 % | 29.629 | 0.593 |
|  |  | Costos directes |  |  | 30.222 |

Residus:
- col·locació: mt14gso030gbae; factor de residu 0.07
- col·locació: mt15dag010a; factor de residu 0.048

## Recursos

**mt14gso030gbae** m² Geotèxtil no teixit sintètic
Dades tècniques: Cost energètic 15.993 MJ; Emissió de CO2 0.551 kg; Codi LER 17 06 04; Massa de l'element 0.12 kg; Volum 0.0002 m3
Residus:
- embalatge: re170203 Plàstic. (component de residu); rendiment 0.024 kg; Codi LER 17 02 03; Massa de l'element 1 kg; Volum 0.001667 m3

**mt15dag010a** m² Geomembrana homogènia de policlorur de vinil plastificat (PVC-P)
Dades tècniques: Cost energètic 122.094 MJ; Emissió de CO2 4.356 kg; Codi LER 17 06 04; Massa de l'element 1.488 kg; Volum 0.00248 m3
Residus:
- embalatge: re170203 Plàstic; rendiment 0.024 kg
