# Drenatge sota llosa de fonamentació, amb làmines nodulars

- Propietat de l'arxiu: CYPE INGENIEROS, S.A.
- Format: FIEBDC-3/2002
- Divisa: EUR
- Costos indirectes: 3.00 %
- IVA: 21.00 %

## N Aïllaments e impermeabilitzacions

### ND Drenatges

#### NDC Fonamentacions

**NDC010** m² Drenatge sota llosa de fonamentació, amb làmines nodulars.
Drenatge sota llosa de fonamentació, amb làmina drenant d'estructura nodular de polietilè d'alta densitat (PEAD/HDPE), Drentex Protect Maxi "SOPREMA", amb nòduls de 7,5 mm d'altura, preparada per a rebre directament el formigó de la llosa de fonamentació. Col·locació en obra: amb cavalcaments a la base de la llosa de fonamentació, sobre el terreny.
Inclou: Neteja i preparació de la superfície. Col·locació de la làmina drenant. Resolució de punts singulars.
Criteri d'amidament de projecte: Superfície mesurada segons documentació gràfica de Projecte.
Criteri de mesura d'obra: Es mesurarà la superfície realment executada segons especificacions de Projecte, incloent els lliuraments i els solapes.

| Codi | Ut | Descripció | Rendiment | Preu | Import |
|---|---|---|---|---|---|
| mt14gds010oa | m² | Làmina drenant d'estructura nodular de polietilè d'alta densitat (PEAD/HDPE), Drentex Protect Maxi "SOPREMA", amb nòduls de 7,5 mm d'altura, resistència a la compressió 150 kN/m² segons UNE-EN ISO 604. (material) | 1.150 | 12.20 | 14.03 |
| mo029 | h | Oficial 1ª aplicador de làmines impermeabilitzants. (mà d'obra) | 0.060 | 28.42 | 1.71 |
| mo067 | h | Ajudant aplicador de làmines impermeabilitzants. (mà d'obra) | 0.060 | 25.28 | 1.52 |
| % | % | Costos directes complementaris | 2 % | 17.26 | 0.35 |
|  |  | Costos directes |  |  | 17.61 |
