# Impermeabilització sota revestiment en locals humits, amb làmines asfàltiques

- Propietat de l'arxiu: CYPE INGENIEROS, S.A.
- Format: FIEBDC-3/2002
- Divisa: EUR
- Costos indirectes: 3.00 %
- IVA: 21.00 %

## N Aïllaments e impermeabilitzacions

### NI Impermeabilitzacions

#### NIH Locals humits

**NIH005** m² Impermeabilització sota revestiment en locals humits, amb làmines asfàltiques.
Impermeabilització baix revestiment ceràmic o petri, en paraments verticals i horitzontals de locals humits, amb làmina impermeabilitzant autoadhesiva de betum modificat amb elastòmer (SBS), LBA-20-PE, amb armadura de feltre de polièster reforçat i estabilitzat de 160 g/m², amb geotèxtil de polietilè TEXFace® de 160 g/m² que actua com a autoprotecció superior i plàstic siliconat per rebutjar en la cara inferior, prèvia emprimació amb emulsió asfàltica aniònica sense càrregues tipus EA Emufal Primer, "SOPREMA".
Criteri de valoració econòmica: El preu no inclou el revestiment.
Inclou: Tall i preparació de les làmines asfàltiques. Estès de l'adhesiu cimentós. Col·locació de la impermeabilització.
Criteri d'amidament de projecte: Superfície mesurada segons documentació gràfica de Projecte.
Criteri de mesura d'obra: Es mesurarà la superfície realment executada segons especificacions de Projecte.

| Codi | Ut | Descripció | Rendiment | Preu | Import |
|---|---|---|---|---|---|
| mt14ies010h | kg | Emulsió asfàltica aniònica sense càrregues tipus EA Emufal Primer, "SOPREMA", segons UNE 104231. (material) | 0.200 | 1.65 | 0.33 |
| mt14lar010g | m² | Làmina impermeabilitzant autoadhesiva de betum modificat amb elastòmer (SBS), LBA-20-PE, amb armadura de feltre de polièster reforçat i estabilitzat de 160 g/m², amb geotèxtil de polietilè TEXFace® de 160 g/m² que actua com a autoprotecció superior i plàstic siliconat per rebutjar en la cara inferior, i coeficient de difusió enfront del gas radó 2x10-12 m²/s. Segons UNE-EN 13707. (material) | 1.200 | 6.01 | 7.21 |
| mo029 | h | Oficial 1ª aplicador de làmines impermeabilitzants. (mà d'obra) | 0.180 | 28.42 | 5.12 |
| mo067 | h | Ajudant aplicador de làmines impermeabilitzants. (mà d'obra) | 0.180 | 25.28 | 4.55 |
| % | % | Costos directes complementaris | 2 % | 17.21 | 0.34 |
|  |  | Costos directes |  |  | 17.55 |
