# Segellat impermeabilitzant exterior de junt perimetral entre passamurs i conducte d'instal·lacions, en tancament de façana

- Propietat de l'arxiu: CYPE Ingenieros S.A.
- Format: FIEBDC-3/2016
- Programa: Generador de preus de la construcció. CYPE Ingenieros, S.A.
- Data: 24/01/2025
- Divisa: EUR
- Costos indirectes: 3 %
- IVA: 21 %

## N Aïllaments e impermeabilitzacions

### NI Impermeabilitzacions

#### NIO Obertures en murs

**NIO040** U Segellat impermeabilitzant exterior de junt perimetral entre passamurs i conducte d'instal·lacions, en tancament de façana.
Segellat impermeabilitzant exterior de junt perimetral de 15 mm d'amplada, entre passamurs de PVC de 90 mm de diàmetre i conducte d'instal·lacions allotjat en el seu interior, amb massilla monocomponent a base de poliuretà, Alsan Flex 2711 CO "SOPREMA", sobre fons de juntes per closa en cordons de polietilè expandit, Juntalen 20 "SOPREMA", de 20 mm de diàmetre, col·locat a una profunditat d'almenys 2 cm de la vora exterior del passamurs que haurà estat fixat prèviament, amb morter de ciment hidròfug, a l'interior d'una obertura practicada en el tancament de façana de fins a 40 cm de gruix, i posterior injecció d'escuma de poliuretà per la part interior contra el fons del junt.
Inclou: Replanteig. Perforació del mur. Fixació del passamurs. Col·locació del conducte a l'interior del passamurs. Reompliment del fons de junt. Injecció de l'escuma de poliuretà. Aplicació de la massilla. Acabats del revestiment exterior del tancament en la seva trobada amb el passamurs.
Criteri d'amidament de projecte: Nombre d'unitats previstes, segons documentació gràfica de Projecte.
Criteri de mesura d'obra: Es mesurarà el nombre d'unitats realment executades segons especificacions de Projecte.

| Codi | Ut | Descripció | Rendiment | Preu | Import |
|---|---|---|---|---|---|
| mt15sjs020g | m | Fons de juntes per closa en cordons de polietilè expandit, Juntalen 20 "SOPREMA", de 20 mm de diàmetre, per a limitar la profunditat de la junta de dilatació. (material) | 0.283 | 0.39 | 0.110 |
| mt15das100a | U | Cartutx de massilla monocomponent a base de poliuretà, Alsan Flex 2711 CO "SOPREMA", de 310 cm³, amb duresa Shore A aproximada de 40, segons UNE-EN ISO 868 i elongació a ruptura >= 500%, segons UNE-EN ISO 8339. (material) | 0.184 | 5.71 | 1.051 |
| mt36tvg010ea | m | Tub de PVC, de 90 mm de diàmetre i 1,2 mm de gruix. (material) | 0.5 | 1.95 | 0.975 |
| mt08aaa010a | m³ | Aigua. (material) | 0.006 | 1.5 | 0.009 |
| mt09mif010ka | t | Morter industrial per a obra de paleta, de ciment, color gris, amb additiu hidròfug, categoria M-10 (resistència a compressió 10 N/mm²), subministrat en sacs, segons UNE-EN 998-2. (material) | 0.006 | 65.98 | 0.396 |
| mt13blw110b | U | Aerosol de 750 cm³ d'escuma de poliuretà, de 22,5 kg/m³ de densitat, 140% d'expansió, 18 N/cm² de resistència a tracció i 20 N/cm² de resistència a flexió, conductivitat tèrmica 0,04 W/(mK), estable de -40°C a 100°C; per a aplicar amb cànula; segons UNE-EN 13165. (material) | 0.32 | 7.2 | 2.304 |
| mo020 | h | Oficial 1ª construcció. (mà d'obra) | 0.12 | 29.67 | 3.560 |
| mo112 | h | Peó especialitzat construcció. (mà d'obra) | 0.12 | 25.67 | 3.080 |
| % | % | Costos directes complementaris | 2 % | 11.485 | 0.230 |
|  |  | Costos directes |  |  | 11.715 |

Residus:
- col·locació: mt15sjs020g; factor de residu 0.044
- col·locació: mt15das100a; factor de residu 0.06
- col·locació: mt36tvg010ea Tub de PVC, de 90 mm de diàmetre i 1,2 mm de gruix; factor de residu 0.08
- col·locació: mt09mif010ka; factor de residu 0.0189
- col·locació: mt13blw110b; factor de residu 0.024

## Recursos

**mt15sjs020g** m Fons de juntes per closa en cordons de polietilè expandit
Dades tècniques: Cost energètic 8.448 MJ; Emissió de CO2 0.033 kg; Codi LER 17 02 03; Massa de l'element 0.022 kg; Volum 0.000037 m3
Residus:
- embalatge: re170201 Fusta. (component de residu); rendiment 0.04 kg; Codi LER 17 02 01; Massa de l'element 1 kg; Volum 0.000909 m3

**mt15das100a** U Cartutx de massilla monocomponent a base de poliuretà
Dades tècniques: Cost energètic 58.853 MJ; Emissió de CO2 2.868 kg; Codi LER 17 09 04; Massa de l'element 0.341 kg; Volum 0.000227 m3
Residus:
- embalatge: re170203 Plàstic. (component de residu); rendiment 0.1 kg; Codi LER 17 02 03; Massa de l'element 1 kg; Volum 0.001667 m3

**mt36tvg010ea** m Tub de PVC, de 90 mm de diàmetre i 1,2 mm de gruix
Dades tècniques: Cost energètic 94.374 MJ; Emissió de CO2 1.729 kg; Codi LER 17 02 03; Massa de l'element 1.23 kg; Volum 0.00205 m3
Residus:
- embalatge: re150101 Envasos de paper i cartró. (component de residu); rendiment 0.018 kg; Codi LER 15 01 01; Massa de l'element 1 kg; Volum 0.001333 m3
- embalatge: re170201 Fusta; rendiment 0.052 kg
- embalatge: re170203 Plàstic; rendiment 0.003 kg

**mt08aaa010a** m³ Aigua
Dades tècniques: Cost energètic 60.000 MJ; Emissió de CO2 30.000 kg

**mt09mif010ka** t Morter industrial per a obra de paleta
Dades tècniques: Cost energètic 2050.870 MJ; Emissió de CO2 177.583 kg; Codi LER 17 01 01; Massa de l'element 1000 kg; Volum 0.666667 m3
Residus:
- embalatge: re150101 Envasos de paper i cartró; rendiment 8.571 kg
- embalatge: re170201 Fusta; rendiment 0.463 kg
- embalatge: re170203 Plàstic; rendiment 0.241 kg

**mt13blw110b** U Aerosol de 750 cm³ d'escuma de poliuretà
Dades tècniques: Cost energètic 4.178 MJ; Emissió de CO2 0.208 kg; Codi LER 17 06 04; Massa de l'element 0.01875 kg; Volum 0.000031 m3
Residus:
- embalatge: re150104 Envasos metàl·lics. (component de residu); rendiment 0.15 kg; Codi LER 15 01 04; Massa de l'element 1 kg; Volum 0.001667 m3
