# Segellat impermeabilitzant de buit passamurs per a pas dels tensors de l'encofrat, en mur de formigó

- Propietat de l'arxiu: CYPE INGENIEROS, S.A.
- Format: FIEBDC-3/2002
- Divisa: EUR
- Costos indirectes: 3.00 %
- IVA: 21.00 %

## N Aïllaments e impermeabilitzacions

### NI Impermeabilitzacions

#### NIO Obertures en murs

**NIO030** U Segellat impermeabilitzant de buit passamurs per a pas dels tensors de l'encofrat, en mur de formigó.
Segellat impermeabilitzant de buit passamurs d'entre 20 i 25 mm de diàmetre interior per a pas dels tensors de l'encofrat, en mur de formigó, amb fons de juntes per closa en cordons de polietilè expandit, Juntalen 20 "SOPREMA", de 20 mm de diàmetre, per a fons de junt; massilla monocomponent a base de poliuretà, Alsan Flex 2711 CO "SOPREMA", aplicada amb pistola des del fons de junt cap a fora; i posterior revestiment amb morter tixòtrop monocomponent, modificat amb polímers, reforçat amb fibres d'enduriment ràpid (45 minuts), amb una resistència a compressió a 28 dies major o igual a 25 N/mm² i una resistència a la abrasió segons el mètode Böhme UNE-EN 13892-3 de 13,6 cm³ / 50 cm², classe R2 segons UNE-EN 1504-3, Euroclasse F de reacció al foc, segons UNE-EN 13501-1, Euroclasse F de reacció al foc, segons UNE-EN 13501-1.
Inclou: Extracció del passamurs. Neteja i preparació de la superfície. Col·locació del fons de junt. Aplicació del material de reomplert. Aplicació del revestiment.
Criteri d'amidament de projecte: Nombre d'unitats previstes, segons documentació gràfica de Projecte.
Criteri de mesura d'obra: Es mesurarà el nombre d'unitats realment executades segons especificacions de Projecte.

| Codi | Ut | Descripció | Rendiment | Preu | Import |
|---|---|---|---|---|---|
| mt15sjs020g | m | Fons de juntes per closa en cordons de polietilè expandit, Juntalen 20 "SOPREMA", de 20 mm de diàmetre, per a limitar la profunditat de la junta de dilatació. (material) | 0.250 | 0.54 | 0.14 |
| mt15das100a | U | Cartutx de massilla monocomponent a base de poliuretà, Alsan Flex 2711 CO "SOPREMA", de 310 cm³, amb duresa Shore A aproximada de 40, segons UNE-EN ISO 868 i elongació a ruptura >= 500%, segons UNE-EN ISO 8339. (material) | 0.026 | 6.28 | 0.16 |
| mt09reh090a | kg | Morter tixòtrop monocomponent, modificat amb polímers, reforçat amb fibres d'enduriment ràpid (45 minuts), per l'aplicació en capa fina, amb una resistència a compressió a 28 dies major o igual a 25 N/mm² i una resistència a la abrasió segons el mètode Böhme UNE-EN 13892-3 de 13,6 cm³ / 50 cm², classe R2 segons UNE-EN 1504-3, compost de ciments especials, àrids de granulometria seleccionada, polímers especials i fibres, amb baix contingut en cromat i exempt de clorurs, per a reparació superficial i acabat d'estructures de formigó. (material) | 0.030 | 1.62 | 0.05 |
| mo070 | h | Ajudant aplicador de productes impermeabilitzants. (mà d'obra) | 0.045 | 25.28 | 1.14 |
| % | % | Costos directes complementaris | 2 % | 1.49 | 0.03 |
|  |  | Costos directes |  |  | 1.52 |
