# Substitució de bonera en coberta plana

- Propietat de l'arxiu: CYPE INGENIEROS, S.A.
- Format: FIEBDC-3/2002
- Divisa: EUR
- Costos indirectes: 3.00 %
- IVA: 21.00 %

## Q Cobertes

### QA Planes transitables, no ventilades

#### QAW Substitucions

**QAW010** U Substitució de bonera en coberta plana.
Substitució de bonera deteriorada de sortida vertical en coberta plana, per bonera de sortida vertical, sifònic de cautxú EPDM, "SOPREMA", de 90 mm de diàmetre, amb reixeta plana. També retirada de la bonera deteriorat, connexió a la xarxa de sanejament de l'edifici, reparació dels desperfectes que es puguin ocasionar en els elements de l'entorn que s'hagin de mantenir, neteja, aplec, retirada i càrrega manual d'enderrocs sobre camió o contenidor. Totalment acabat, connexionat i provat.
Inclou: Retirada i apilament del material deteriorat. Neteja de les restes de l'obra. Col·locació de la nova bonera. Càrrega del material desmuntat i restes d'obra sobre camió o contenidor.
Criteri d'amidament de projecte: Nombre d'unitats previstes, segons documentació gràfica de Projecte.
Criteri de mesura d'obra: Es mesurarà el nombre d'unitats realment executades segons especificacions de Projecte.

| Codi | Ut | Descripció | Rendiment | Preu | Import |
|---|---|---|---|---|---|
| mt15das010ma | U | Bonera de sortida vertical, sifònic de cautxú EPDM, "SOPREMA", de 90 mm de diàmetre, amb reixeta plana. (material) | 1.000 | 24.68 | 24.68 |
| mt36tie010ea | m | Tub de PVC, sèrie B, de 90 mm de diàmetre i 3 mm de gruix, amb extrem atrompetat, segons UNE-EN 1329-1. (material) | 1.000 | 4.04 | 4.04 |
| mo008 | h | Oficial 1ª lampista. (mà d'obra) | 0.407 | 30.63 | 12.47 |
| mo113 | h | Peó ordinari construcció. (mà d'obra) | 0.328 | 24.86 | 8.15 |
| % | % | Costos directes complementaris | 2 % | 49.34 | 0.99 |
|  |  | Costos directes |  |  | 50.33 |
