# Reparació puntual de capa d'impermeabilització amb làmina asfàltica, en coberta plana, no transitable, autoprotegida

- Propietat de l'arxiu: CYPE INGENIEROS, S.A.
- Format: FIEBDC-3/2002
- Divisa: EUR
- Costos indirectes: 3.00 %
- IVA: 21.00 %

## Q Cobertes

### QA Planes transitables, no ventilades

#### QAW Substitucions

**QAW050** U Reparació puntual de capa d'impermeabilització amb làmina asfàltica, en coberta plana, no transitable, autoprotegida.
Reparació puntual de capa d'impermeabilització amb làmina asfàltica, en coberta plana, no transitable, autoprotegida, mitjançant la retirada de la làmina deteriorada, de 50x50 cm, i substitució per impermeabilització monocapa adherida, formada per una làmina de betum modificat amb elastòmer SBS, LBM(SBS)-50/G-FP, Morterplas SBS FPV 5 KG MIN "SOPREMA", amb armadura de feltre de polièster reforçat i estabilitzat de 160 g/m², amb autoprotecció mineral de color gris totalment adherida amb bufador.
Inclou: Replanteig. Retirada de la làmina deteriorada. Aplec del material retirat. Neteja i preparació de la superfície. Col·locació de la impermeabilització. Neteja de les restes de l'obra. Càrrega manual del material retirat i restes de l'obra sobre camió o contenidor.
Criteri d'amidament de projecte: Nombre d'unitats previstes, segons documentació gràfica de Projecte.
Criteri de mesura d'obra: Es mesurarà el nombre d'unitats realment executades segons especificacions de Projecte.

| Codi | Ut | Descripció | Rendiment | Preu | Import |
|---|---|---|---|---|---|
| mt14lsa010bha | m² | Làmina de betum modificat amb elastòmer SBS, LBM(SBS)-50/G-FP, Morterplas SBS FPV 5 KG MIN "SOPREMA", massa nominal 5 kg/m², amb armadura de feltre de polièster reforçat i estabilitzat de 160 g/m², amb autoprotecció mineral de color gris. Segons UNE-EN 13707. (material) | 0.300 | 5.51 | 1.65 |
| op00sop010 |  | Bufador per a soldadura de làmines asfàltiques. | 1.000 | 0.00 | 0.00 |
| mo029 | h | Oficial 1ª aplicador de làmines impermeabilitzants. (mà d'obra) | 0.582 | 28.42 | 16.54 |
| mo067 | h | Ajudant aplicador de làmines impermeabilitzants. (mà d'obra) | 0.525 | 25.28 | 13.27 |
| % | % | Costos directes complementaris | 2 % | 31.46 | 0.63 |
|  |  | Costos directes |  |  | 32.09 |
