# Cobertura de teules asfàltiques

- Propietat de l'arxiu: CYPE INGENIEROS, S.A.
- Format: FIEBDC-3/2002
- Divisa: EUR
- Costos indirectes: 3.00 %
- IVA: 21.00 %

## Q Cobertes

### QU Components de cobertes inclinades i corbes

#### QUS De teules asfàltiques

**QUS010** m² Cobertura de teules asfàltiques.
Cobertura de teules asfàltiques, Tegola Canadese Standard "SOPREMA", color Marrón Jaspeado, armades amb feltre de fibra de vidre, protegides en la seva cara externa amb grànuls minerals i en la seva cara interior amb sorra fina com a material antiadherent, fixades mecànicament al suport, prèvia aplicació d'emulsió asfàltica aniònica amb càrregues tipus EB en perímetre i punts singulars, a coberta inclinada, amb un pendent del 45% al 175%. Inclús claus per a la fixació de les teules asfàltiques.
Criteri de valoració econòmica: El preu no inclou la resolució de punts singulars ni les peces especials de la cobertura.
Inclou: Emprimació de la superfície suport de la cobertura, en perímetre i punts singulars. Fixació de les teules asfàltiques.
Criteri d'amidament de projecte: Superfície mesurada en veritable magnitud, segons documentació gràfica de Projecte.
Criteri de mesura d'obra: Es mesurarà, en veritable magnitud, la superfície realment executada segons especificacions de Projecte.

| Codi | Ut | Descripció | Rendiment | Preu | Import |
|---|---|---|---|---|---|
| mt13tas010a | m² | Teula asfàltica, Tegola Canadese Standard "SOPREMA", color Marrón Jaspeado, armada amb feltre de fibra de vidre, protegida en la seva cara externa amb grànuls minerals i en la seva cara interior amb sorra fina com a material antiadherent, segons UNE-EN 544. (material) | 1.100 | 15.66 | 17.23 |
| mt13piz050 | kg | Elements de subjecció d'acer inoxidable (claus, ganxos, puntes, etc.). (material) | 0.050 | 3.42 | 0.17 |
| mt14iea020c | kg | Emulsió asfàltica aniònica amb càrregues tipus EB, segons UNE 104231. (material) | 0.050 | 3.30 | 0.17 |
| mo020 | h | Oficial 1ª construcció. (mà d'obra) | 0.270 | 28.42 | 7.67 |
| mo077 | h | Ajudant construcció. (mà d'obra) | 0.270 | 25.28 | 6.83 |
| % | % | Costos directes complementaris | 2 % | 32.07 | 0.64 |
|  |  | Costos directes |  |  | 32.71 |
