# Impermeabiliztació de galeries i balcons, amb làmines asfàltiques

- Propietat de l'arxiu: CYPE Ingenieros S.A.
- Format: FIEBDC-3/2016
- Programa: Generador de preus de la construcció. CYPE Ingenieros, S.A.
- Data: 04/07/2024
- Divisa: EUR
- Costos indirectes: 3 %
- IVA: 21 %

## N Aïllaments e impermeabilitzacions

### NI Impermeabilitzacions

#### NIG Galeries i balcons

**NIG020** m² Impermeabiliztació de galeries i balcons, amb làmines asfàltiques.
Impermeabiliztació de galeries i balcons, amb làmina de betum modificat amb elastòmer SBS, LBM(SBS)-40-FP, Morterplas SBS FP 4 KG "SOPREMA", amb armadura de feltre de polièster reforçat i estabilitzat de 160 g/m², de superfície no protegida, adherida amb emulsió asfàltica aniònica sense càrregues tipus EA Emufal Primer, "SOPREMA" al suport de morter de ciment CEM II/B-P 32,5 N tipus M-5, confeccionat en obra con 250 kg/m³ de ciment i una proporció en volum 1/6, amb espessor medi de 4 cm i pendent del 1% al 5%, acabat remolinat, i protegida amb capa separadora.
Criteri de valoració econòmica: El preu no inclou la capa separadora ni el paviment.
Inclou: Neteja del supradós del sostre. Abocament del morter i remolinat d'ell. Col·locació de la impermeabilització. Resolució dels punts singulars.
Criteri d'amidament de projecte: Superfície mesurada en projecció horitzontal, segons documentació gràfica de Projecte, des de les cares interiors dels ampits o plastrons perimetrals que la limiten.
Criteri de mesura d'obra: Es mesurarà, en projecció horitzontal, la superfície realment executada segons especificacions de Projecte, des de les cares interiors dels ampits o plastrons perimetrals que la limiten.

| Codi | Ut | Descripció | Rendiment | Preu | Import |
|---|---|---|---|---|---|
| mt09mor010c | m³ | Morter de ciment CEM II/B-P 32,5 N tipus M-5, confeccionat en obra con 250 kg/m³ de ciment i una proporció en volum 1/6. (material) | 0.04 | 115.3 | 4.612 |
| mt14ies010h | kg | Emulsió asfàltica aniònica sense càrregues tipus EA Emufal Primer, "SOPREMA", segons UNE 104231. (material) | 0.3 | 1.65 | 0.495 |
| mt14lds010bm | m² | Làmina de betum modificat amb elastòmer SBS, LBM(SBS)-40-FP, Morterplas SBS FP 4 KG "SOPREMA", massa nominal 4 kg/m², amb armadura de feltre de polièster reforçat i estabilitzat de 160 g/m², de superfície no protegida. Segons UNE-EN 13707. (material) | 1.1 | 4.55 | 5.005 |
| mo029 | h | Oficial 1ª aplicador de làmines impermeabilitzants. (mà d'obra) | 0.518 | 28.42 | 14.722 |
| mo067 | h | Ajudant aplicador de làmines impermeabilitzants. (mà d'obra) | 0.518 | 25.28 | 13.095 |
| % | % | Costos directes complementaris | 2 % | 37.929 | 0.759 |
|  |  | Costos directes |  |  | 38.688 |

Residus:
- col·locació: mt09mor010c Morter de ciment CEM II/B-P 32,5 N tipus M-5, confeccionat en obra con 250 kg/m³ de ciment i una proporció en volum 1/6; factor de residu 0.0036
- col·locació: mt14ies010h Emulsió asfàltica aniònica sense càrregues tipus EA Emufal Primer, "SOPREMA", segons UNE 104231; factor de residu 0.007
- col·locació: mt14lds010bm; factor de residu 0.07

## Recursos

**mt09mor010c** m³ Morter de ciment CEM II/B-P 32,5 N tipus M-5, confeccionat en obra con 250 kg/m³ de ciment i una proporció en volum 1/6
Dades tècniques: Cost energètic 3724.000 MJ; Emissió de CO2 323.000 kg; Codi LER 17 01 01; Massa de l'element 1900 kg; Volum 1.266667 m3

**mt14ies010h** kg Emulsió asfàltica aniònica sense càrregues tipus EA Emufal Primer, "SOPREMA", segons UNE 104231
Dades tècniques: Cost energètic 31.940 MJ; Emissió de CO2 0.230 kg; Codi LER 17 03 02; Massa de l'element 1 kg; Volum 0.001 m3

**mt14lds010bm** m² Làmina de betum modificat amb elastòmer SBS
Dades tècniques: Cost energètic 233.204 MJ; Emissió de CO2 6.561 kg; Codi LER 17 03 02; Massa de l'element 4 kg; Volum 0.004 m3
Residus:
- embalatge: re170203 Plàstic. (component de residu); rendiment 0.05 kg; Codi LER 17 02 03; Massa de l'element 1 kg; Volum 0.001667 m3
