# Impermeabilització de cobertes inclinades, amb làmines asfàltiques

- Propietat de l'arxiu: CYPE Ingenieros S.A.
- Format: FIEBDC-3/2016
- Programa: Generador de preus de la construcció. CYPE Ingenieros, S.A.
- Data: 04/07/2024
- Divisa: EUR
- Costos indirectes: 3 %
- IVA: 21 %

## N Aïllaments e impermeabilitzacions

### NI Impermeabilitzacions

#### NIN Cobertes inclinades

**NIN010** m² Impermeabilització de cobertes inclinades, amb làmines asfàltiques.
Impermeabilització de cobertes inclinades, amb un pendent mitjà del 5%, amb làmina de betum modificat amb elastòmer SBS, LBM(SBS)-40-FV, Morterplas SBS FV 4 KG "SOPREMA", amb armadura de feltre de fibra de vidre de 90 g/m², de superfície no protegida, tipus monocapa, totalment adherida al suport amb bufador prèvia emprimació amb emulsió asfàltica aniònica sense càrregues tipus EA Emufal Primer, "SOPREMA".
Inclou: Aplicació de la capa d'emprimació. Col·locació de la làmina asfàltica. Resolució dels punts singulars.
Criteri d'amidament de projecte: Superfície de l'aiguavés mesurada en veritable magnitud, segons documentació gràfica de Projecte.
Criteri de mesura d'obra: Es mesurarà, en veritable magnitud, la superfície realment executada segons especificacions de Projecte.

| Codi | Ut | Descripció | Rendiment | Preu | Import |
|---|---|---|---|---|---|
| mt14ies010h | kg | Emulsió asfàltica aniònica sense càrregues tipus EA Emufal Primer, "SOPREMA", segons UNE 104231. (material) | 0.3 | 1.65 | 0.495 |
| mt14lds010be | m² | Làmina de betum modificat amb elastòmer SBS, LBM(SBS)-40-FV, Morterplas SBS FV 4 KG "SOPREMA", massa nominal 4 kg/m², amb armadura de feltre de fibra de vidre de 90 g/m², de superfície no protegida. Segons UNE-EN 13707. (material) | 1.1 | 4.09 | 4.499 |
| mo029 | h | Oficial 1ª aplicador de làmines impermeabilitzants. (mà d'obra) | 0.173 | 28.42 | 4.917 |
| mo067 | h | Ajudant aplicador de làmines impermeabilitzants. (mà d'obra) | 0.173 | 25.28 | 4.373 |
| % | % | Costos directes complementaris | 2 % | 14.284 | 0.286 |
|  |  | Costos directes |  |  | 14.570 |

Residus:
- col·locació: mt14ies010h Emulsió asfàltica aniònica sense càrregues tipus EA Emufal Primer, "SOPREMA", segons UNE 104231; factor de residu 0.007
- col·locació: mt14lds010be; factor de residu 0.07

## Recursos

**mt14ies010h** kg Emulsió asfàltica aniònica sense càrregues tipus EA Emufal Primer, "SOPREMA", segons UNE 104231
Dades tècniques: Cost energètic 31.940 MJ; Emissió de CO2 0.230 kg; Codi LER 17 03 02; Massa de l'element 1 kg; Volum 0.001 m3

**mt14lds010be** m² Làmina de betum modificat amb elastòmer SBS
Dades tècniques: Cost energètic 233.204 MJ; Emissió de CO2 6.561 kg; Codi LER 17 03 02; Massa de l'element 4 kg; Volum 0.004 m3
Residus:
- embalatge: re170203 Plàstic. (component de residu); rendiment 0.05 kg; Codi LER 17 02 03; Massa de l'element 1 kg; Volum 0.001667 m3
