# Substitució de bonera en coberta plana

- Propietat de l'arxiu: CYPE Ingenieros S.A.
- Format: FIEBDC-3/2016
- Programa: Generador de preus de la construcció. CYPE Ingenieros, S.A.
- Data: 25/01/2025
- Divisa: EUR
- Costos indirectes: 3 %
- IVA: 21 %

## Q Cobertes

### QA Planes transitables, no ventilades

#### QAW Substitucions

**QAW010** U Substitució de bonera en coberta plana.
Substitució de bonera deteriorada de sortida vertical en coberta plana, per bonera de sortida vertical, sifònic de cautxú EPDM, "SOPREMA", de 90 mm de diàmetre, amb reixeta plana. També retirada de la bonera deteriorat, connexió a la xarxa de sanejament de l'edifici, reparació dels desperfectes que es puguin ocasionar en els elements de l'entorn que s'hagin de mantenir, neteja, aplec, retirada i càrrega manual d'enderrocs sobre camió o contenidor. Totalment acabat, connexionat i provat.
Inclou: Retirada i apilament del material deteriorat. Neteja de les restes de l'obra. Col·locació de la nova bonera. Càrrega del material desmuntat i restes d'obra sobre camió o contenidor.
Criteri d'amidament de projecte: Nombre d'unitats previstes, segons documentació gràfica de Projecte.
Criteri de mesura d'obra: Es mesurarà el nombre d'unitats realment executades segons especificacions de Projecte.

| Codi | Ut | Descripció | Rendiment | Preu | Import |
|---|---|---|---|---|---|
| mt15das010ma | U | Bonera de sortida vertical, sifònic de cautxú EPDM, "SOPREMA", de 90 mm de diàmetre, amb reixeta plana. (material) | 1 | 24.68 | 24.680 |
| mt36tie010ea | m | Tub de PVC, sèrie B, de 90 mm de diàmetre i 3 mm de gruix, amb extrem atrompetat, segons UNE-EN 1329-1. (material) | 1 | 4.04 | 4.040 |
| mo008 | h | Oficial 1ª lampista. (mà d'obra) | 0.407 | 30.63 | 12.466 |
| mo113 | h | Peó ordinari construcció. (mà d'obra) | 0.328 | 24.86 | 8.154 |
| % | % | Costos directes complementaris | 2 % | 49.340 | 0.987 |
|  |  | Costos directes |  |  | 50.327 |

Residus:
- col·locació: mt36tie010ea Tub de PVC, sèrie B, de 90 mm de diàmetre i 3 mm de gruix, amb extrem atrompetat, segons UNE-EN 1329-1; factor de residu 0.08
- demolició: ruo170203 Plàstic. (component de residu); rendiment 0.56 kg; Codi LER 17 02 03; Massa de l'element 1 kg; Volum 0.001667 m3

## Recursos

**mt36tie010ea** m Tub de PVC, sèrie B, de 90 mm de diàmetre i 3 mm de gruix, amb extrem atrompetat, segons UNE-EN 1329-1
Dades tècniques: Cost energètic 94.374 MJ; Emissió de CO2 1.729 kg; Codi LER 17 02 03; Massa de l'element 1.23 kg; Volum 0.00205 m3
Residus:
- embalatge: re150101 Envasos de paper i cartró. (component de residu); rendiment 0.018 kg; Codi LER 15 01 01; Massa de l'element 1 kg; Volum 0.001333 m3
- embalatge: re170201 Fusta. (component de residu); rendiment 0.052 kg; Codi LER 17 02 01; Massa de l'element 1 kg; Volum 0.000909 m3
- embalatge: re170203 Plàstic. (component de residu); rendiment 0.003 kg; Codi LER 17 02 03; Massa de l'element 1 kg; Volum 0.001667 m3
